# Caldera de biomasa policombustible, modelo SFL 3, referencia 1B6003007 de Ferroli. Potencia: 22,5 kW

- Propiedad del archivo: CONSTRUNARIO
- Formato: FIEBDC-3/2012
- Programa: Construnario Versión 3.51
- Fecha de los precios: 27/01/2023
- Divisa: EUR

**1B6003007** u Caldera de biomasa policombustible, modelo SFL 3, referencia 1B6003007 de Ferroli. Potencia: 22,5 kW
Gran capacidad de la cámara de combustible, lo que es muy ventajoso en el caso de que funcione con leña. El instalador debe colocar el regulador termostático (incorporado en la caldera), la bomba, el vaso de expansión y la válvula de seguridad (no incluidos). Clase energética A+, según la normativa ErP. Está prevista para trabajar con leña o carbón. Para utilizar pellets en la caldera de biomasa Ferroli SFL-3 / SFL-4 / SFL-6, es necesario adquirir los siguientes elementos: accesorio de puerta para pellets, quemador de pellets SUN P7 y contenedor de pellets. Se instala la puerta de pellets y permanece la de leña, por lo que es sumamente sencillo emplear leña o pellets según interese. Accesorios opcionales: Puerta de transformación para SFL-3 y 4 a pellets (C41016090). Puerta de transformación para SFL-6 a pellets (C41016100). Kit de serpentín de seguridad para SFL-3 (C41016120). Kit de serpentín de seguridad para SFL-4 (C41016130). Kit de serpentín de seguridad para SFL 6 (C41016210).
