# Interacumulador para agua caliente vertical para interior, referencia 1B7004000 ECOUNIT F 400-1C de Ferroli. Capacidad: 367 l. Medidas: 1469 x 750 x 75 mm

- Propiedad del archivo: CONSTRUNARIO
- Formato: FIEBDC-3/2012
- Programa: Construnario Versión 3.51
- Fecha de los precios: 27/01/2023
- Divisa: EUR

**1B7004000** u Interacumulador para agua caliente vertical para interior, referencia 1B7004000 ECOUNIT F 400-1C de Ferroli. Capacidad: 367 l. Medidas: 1469 x 750 x 75 mm
Precio: 2742.00
Varios modelos de interacumuladores según su capacidad en litros: interacumuladores de 100 l, 150 l, 200 l, 300 l, 400 l y 500 l. Instalación en interior. Eficiencia energética D. Serpentín de alto rendimiento y alta superficie de intercambio térmico: favorece la transmisión de calor al agua. Tratamiento vitrificado en altísima calidad (a 860 ºC) para evitar la aparición de hongos, bacterias y corrosión. Protección total contra la corrosión gracias al ánodo de magnesio del interacumulador para agua caliente Ferroli Ecounit F 1C. Termómetro incluido (excepto en los modelos de 400 y 500 litros). Resistencia eléctrica de 1.500 W. Toma de recirculación para agua caliente: presión máxima 8 kg/cm2.
