# Caldera presurizada de solo calefacción de gas y gasoil, modelo Prextherm RSW 940 N, referencia 1B8009401 de Ferroli. Homologada para baja temperatura. Potencia nominal útil: 940 kW

- Propiedad del archivo: CONSTRUNARIO
- Formato: FIEBDC-3/2012
- Programa: Construnario Versión 3.51
- Fecha de los precios: 27/01/2023
- Divisa: EUR

**1B8009401** u Caldera presurizada de solo calefacción de gas y gasoil, modelo Prextherm RSW 940 N, referencia 1B8009401 de Ferroli. Homologada para baja temperatura. Potencia nominal útil: 940 kW
Desde 92 hasta 3600 kW en una gama de 20 modelos diferentes: adaptación ideal a cualquier potencia que se requiera. Caldera presurizada con inversión de llama en la cámara de combustión y haz tubular de pasos de humos. Homologada como baja temperatura según la directiva 92/42 CEE. La temperatura mínima de retorno es superior a 50ºC. Posibilidad de trabajar tanto a gas (natural o propano) como a gasoil mediante el quemador apropiado. Prevención contra la formación de depósitos de cal debido a la perfecta uniformidad de temperatura en el interior de la caldera presurizada de solo calefacción Prextherm RSW N. Esto se produce gracias al diseño interior de circulación del agua. Ejecución estándar: presión máxima de trabajo a 6 bar. Posibilidad de ejecuciones especiales con presión máxima de trabajo a 8 o 10 bar (consultar precio y plazo de entrega).
