# Caldera presurizada de acero de baja temperatura

- Propiedad del archivo: CONSTRUNARIO
- Formato: FIEBDC-3/2012
- Programa: Construnario Versión 3.51
- Fecha de los precios: 27/01/2023
- Divisa: EUR

**1B8102501** u Caldera presurizada de acero de baja temperatura, modelo Prextherm RSH 250 N, referencia 1B8102501 de Ferroli. Para sustituir equipos idénticos ya existentes o procesos industriales. Potencia máxima: 250 kW
Gama disponible desde 92 hasta 3000 kW, con 18 modelos diferentes: adaptación ideal a cualquier potencia necesaria. Altísima eficiencia: 3 estrellas de rendimiento, con rendimientos estacionales superiores al 96,5%. Caldera homologada como baja temperatura según directiva 92/42 CEE. Temperatura mínima de retorno superior a 50ºC. Caldera presurizada con inversión de llama en la cámara de combustión y haz tubular de pasos de humos. Posibilidad de trabajar con gas (natural o propano) y con gasoil mediante el quemador apropiado. Diseño interior de circulación del agua que garantiza la perfecta uniformidad de la temperatura dentro de la caldera presurizada de acero Prextherm RSH N, evitando la formación de depósitos calcáreos. Ejecución estándar: presión máxima de trabajo a 6 bar. Posibilidad de ejecuciones especiales con presión máxima de trabajo a 8 o 10 bar (consultar precio y plazo de entrega).
