# Insert de pellets, modelo Fenice 70, referencia 1D2007007 de Ferroli. Para calefacción mediante biomasa. Para calefactar estancias de hasta 80 m2

- Propiedad del archivo: CONSTRUNARIO
- Formato: FIEBDC-3/2012
- Programa: Construnario Versión 3.51
- Fecha de los precios: 27/01/2023
- Divisa: EUR

**1D2007007** u Insert de pellets, modelo Fenice 70, referencia 1D2007007 de Ferroli. Para calefacción mediante biomasa. Para calefactar estancias de hasta 80 m2
Calefacción mediante biomasa para estancias de hasta 80 m2. Consumo de pellets modulante en función de la temperatura seleccionada y la alcanzada. Posibilidad de programación del funcionamiento del insert de pellets Ferroli Fenice a las horas deseadas. Alto rendimiento: hasta el 93,74%. Potencia de 10,36 kW. Contenedor de pellets con gran capacidad de 18 kg, lo que supone recargar cada tres días. Insert extraíble, lo que facilita el mantenimiento anual.
