# Caldera industrial de biomasa policombustible de alta potencia, modelo Ares 1650, referencia 1D3016507 de Ferroli. Potencia: 1650 kW

- Propiedad del archivo: CONSTRUNARIO
- Formato: FIEBDC-3/2012
- Programa: Construnario Versión 3.51
- Fecha de los precios: 27/01/2023
- Divisa: EUR

**1D3016507** u Caldera industrial de biomasa policombustible de alta potencia, modelo Ares 1650, referencia 1D3016507 de Ferroli. Potencia: 1650 kW
Potencias disponibles: entre 60 y 4100 kW con 3 pasos de humos. Cuerpo de caldera fabricado en acero con quemador de hierro fundido con parrilla móvil y sistema de alimentación mecánico. Presión máxima de trabajo: 3 bar (posible fabricación especial a 6 bar). Puerta de caldera aislada para inspección y limpieza de caldera. Incluye tolva de alimentación de combustible de entre 190 y 3800 litros en función de la potencia de la caldera industrial de biomasa Ares. Posibilidad de tener la tolva a la derecha o a la izquierda de la caldera en modelos de hasta 100 kW (indicándolo a la hora de realizar el pedido). Sinfín para el transporte de combustible con velocidad variable. Control de aire primario y secundario. Rendimiento de hasta el 97,4%. Clase 3 según la norma UNE-EN 303. Múltiples accesorios para adaptarse a cualquier necesidad de instalación (ver tabla accesorios disponibles). Cuadro básico de control que se sirve junto con los modelos de la caldera industrial de biomasa Ares 60, 80 y 100. Está compuesto de interruptor ON/OFF y selector de temperatura de ida. Encendido manual. En el resto de modelos no se incorpora ningún cuadro de control, por lo que se necesita pedir un cuadro de control como accesorio (ver tabla de accesorios disponibles).
