# Caldera industrial de biomasa policombustible, modelo Ares A 130, referencia 1D3101307 de Ferroli. Potencia: 130 kW

- Propiedad del archivo: CONSTRUNARIO
- Formato: FIEBDC-3/2012
- Programa: Construnario Versión 3.51
- Fecha de los precios: 27/01/2023
- Divisa: EUR

**1D3101307** u Caldera industrial de biomasa policombustible, modelo Ares A 130, referencia 1D3101307 de Ferroli. Potencia: 130 kW
Uso de astillas hasta G30 (astillas con sección de 3 cm) en modelos de menos de 230kW y hasta G50 (astillas con sección de 5 cm) en el resto de modelos. Gama de potencias disponibles: entre 60 y 4100 kW con 3 pasos de humos. Cuerpo de caldera de acero con quemador de hierro fundido por floración con sistema de alimentación mecánico. Presión máxima de trabajo: 3 bar (posible fabricación especial a 6 bar). Puerta de caldera aislada para inspección y limpieza de la caldera industrial de astillas, pellets, orujillo y cáscara de frutos Ares A. Tolva de alimentación de combustible de entre 480 y 2650 litros en función de la potencia de la caldera. Posibilidad de tener la tolva a la derecha o a la izquierda de la caldera en modelos de hasta 100 kW (indicándolo a la hora de realizar el pedido). Dispone de válvula hídrica ya incorporada como elemento de seguridad contra el retroceso de llama hasta la tolva. Sinfín para el transporte de combustible con velocidad variable. Control de aire primario y secundario. Rendimiento de hasta el 97,4%. Clasificada como clase 3 de acuerdo con la norma UNE-EN 303. Múltiples accesorios que permiten adaptar a cualquier necesidad de instalación la caldera industrial de astillas, pellets, orujillo y cáscara de frutos Ares A (ver tabla accesorios disponibles). Cuadro básico de control en los modelos Ares A 60, 80 y 100, compuesto de interruptor ON/OFF y selector de temperatura de ida. Encendido manual. En el resto de modelos no se incorpora ningún cuadro de control, por lo que se necesita pedir un cuadro de control como accesorio (ver tabla de accesorios disponibles).
