# Caldera industrial de biomasa policombustible, modelo Ares A 2700 PM, referencia 1D3227007 de Ferroli. Potencia: 2700 kW. Con limpieza de cenizas automática

- Propiedad del archivo: CONSTRUNARIO
- Formato: FIEBDC-3/2012
- Programa: Construnario Versión 3.51
- Fecha de los precios: 27/01/2023
- Divisa: EUR

**1D3227007** u Caldera industrial de biomasa policombustible, modelo Ares A 2700 PM, referencia 1D3227007 de Ferroli. Potencia: 2700 kW. Con limpieza de cenizas automática
Uso de astillas hasta G30 (astillas con sección de 3 cm) en modelos de menos de 230 kW y hasta G50 (astillas con sección de 5 cm) en el resto de modelos. Gama de potencias disponibles: entre 60 y 4100 kW con 4 pasos de humos. Cuerpo de caldera fabricado en acero con quemador de hierro fundido y parrilla móvil con sistema de alimentación mecánico. Presión máxima de trabajo: 3 bar (posible fabricación especial a 6 bar). Incluye una parrilla móvil, especialmente indicada para trabajar con combustibles de alta humedad. Limpieza de cenizas automática. Incorpora una válvula de estrella y una válvula hídrica como elementos de seguridad contra retrocesos de llama hasta la tolva. Paneles refractarios en la cámara de combustión ya incorporados: permiten temperaturas de combustión más altas gracias a su efecto de acumulación. Puerta de caldera aislada para inspección y limpieza de caldera. Tolva de alimentación de combustible de entre 480 y 2650 litros en función de la potencia de la caldera industrial con limpieza de cenizas automática Ares A PM. Sinfín para el transporte de combustible con velocidad variable. Control de aire primario y secundario. Rendimiento de hasta el 90%. Clasificada como clase 3 según la norma UNE-EN 303. Múltiples accesorios que permiten adaptar a cualquier necesidad de instalación la caldera industrial con limpieza de cenizas automática Ares A PM (ver tabla accesorios disponibles). Se sirve sin ningún tipo de cuadro de control, por lo que es necesario pedirlo como accesorio (ver tabla de accesorios disponibles).
