# Generador de aire caliente de biomasa policombustible de alta potencia, modelo Bemus 40, referencia 1D3500407 de Ferroli. Potencia: 40 kW

- Propiedad del archivo: CONSTRUNARIO
- Formato: FIEBDC-3/2012
- Programa: Construnario Versión 3.51
- Fecha de los precios: 27/01/2023
- Divisa: EUR

**1D3500407** u Generador de aire caliente de biomasa policombustible de alta potencia, modelo Bemus 40, referencia 1D3500407 de Ferroli. Potencia: 40 kW
• Gama de potencias disponibles: entre 40 kW y 230 kW con 3 pasos de humos. • Cuerpo de caldera en acero con quemador de hierro fundido por floración con sistema de alimentación mecánico. • Todos los modelos se pueden servir con plenum (rejillas) en los 4 costados, o por conducto a la derecha, izquierda o frontal. • Puerta de caldera aislada para inspección y limpieza de caldera. • Con tolva de alimentación de combustible de entre 190 litros y 490 litros en función de la potencia de la caldera. • Con sinfín para el transporte de combustible con velocidad variable. • Con control tanto de aire primario como secundario. • Con ventilador centrifugo para una difusión del aire caliente mas efectiva y silenciosa. • Generadores CLASE 3 (UNE EN 303). • Múltiples accesorios para poder adaptarnos a cualquier necesidad de instalación (ver tabla accesorios disponibles), • Los modelos BEMUS 40, 60 y 80, se sirven con un cuadro básico de control compuesto de: – Interruptor ON/OFF – Selector de Tª de ida • Encendido manual. En el resto de modelos no se incorpora ningún cuadro de control, por lo que necesariamente se necesita pedir un cuadro de control como accesorio.
