# Generador de aire caliente de biomasa, referencia 1D3600607 de Ferroli. 60 kW

- Propiedad del archivo: CONSTRUNARIO
- Formato: FIEBDC-3/2012
- Programa: Construnario Versión 3.51
- Fecha de los precios: 27/01/2023
- Divisa: EUR

**1D3600607** u Generador de aire caliente de biomasa, referencia 1D3600607 de Ferroli. 60 kW
Gama de potencias disponibles: entre 40 y 230 kW con 3 pasos de humos. Cuerpo de caldera en acero con quemador de hierro fundido por floración con sistema de alimentación mecánico. Partes expuestas a altas temperaturas fabricadas en acero inoxidable. Todos los modelos se pueden servir con plenum (rejillas) en los 4 costados o por conducto a la derecha, a la izquierda o frontal. Puerta aislada para inspección y limpieza del generador de aire caliente para pellets Bemus A. Tolva de alimentación de combustible de entre 480 y 560 litros de capacidad según la potencia del equipo. Sinfín para el transporte de combustible con velocidad variable. Control de aire primario y secundario. Ventilador centrífugo para que el aire caliente se difunda de manera más efectiva y silenciosa. Generador de clase 3 según la norma UNE-EN 303. Múltiples accesorios que permiten adecuar el generador de aire caliente para pellets Bemus A a cualquier necesidad de instalación (ver tabla accesorios disponibles), Los modelos 40, 60 y 80 se sirven con un cuadro básico de control compuesto de interruptor ON/OFF y selector de temperatura de ida. Encendido manual. El resto de modelos no incluye ningún cuadro de control, por lo que se necesita solicitar un cuadro de control como accesorio.
