# Caldera de condensación para gas o gasóleo, modelo TP3 COND 650 N, referencia 1E3006504 de Ferroli. Potencia: 650 kW

- Propiedad del archivo: CONSTRUNARIO
- Formato: FIEBDC-3/2012
- Programa: Construnario Versión 3.51
- Fecha de los precios: 27/01/2023
- Divisa: EUR

**1E1006504** u Caldera de condensación para gas o gasóleo, modelo TP3 COND 650 N, referencia 1E3006504 de Ferroli. Potencia: 650 kW
- Solo calefacción. - Para quemador presurizado gas o gasóleo - Cámara de combustión presurizada. - Potencia: 650 kW
