# Grupo térmico a gasóleo LOW NOx acero, modelo SILENT D eco 30 COND K 100 UNIT, referencia 1E3000302 de Ferroli. Potencia: 30kW

- Propiedad del archivo: CONSTRUNARIO
- Formato: FIEBDC-3/2012
- Programa: Construnario Versión 3.51
- Fecha de los precios: 27/01/2023
- Divisa: EUR

**1E3000302** Grupo térmico a gasóleo LOW NOx acero, modelo SILENT D eco 30 COND K 100 UNIT, referencia 1E3000302 de Ferroli. Potencia: 30kW
Caldera de gasoil de bajo NOx condensación real. No tiene recuperador de calor. Alta eficiencia energética: su bajo consumo significa hasta un 15% ahorro. Incorpora una bomba de alta eficiencia de clase A para calefacción. Es una caldera ecológica no contaminante a causa de sus bajas emisiones de CO2 y NOx (bajo NOx). Caldera de clase A tanto en calefacción como en agua caliente. El perfil de carga de la caldera de gasoil de condensación con acumulador de 100 litros Ferroli Silent D eco 30 Cond K 100 UNIT Low NOx es XXL según la normativa ErP. Gama digital. Genera un alto nivel de agua caliente: 220 litros/10 min con ?T 30 ºC. Incorpora un acumulador vitrificado de 100 litros. El tratamiento vitrificado sirve para evitar la aparición de hongos, bacterias y corrosión. Cuenta con amplias posibilidades de incorporar elementos de regulación. Así, es posible ahorrar hasta un 15% adicional al incorporar la conexión de un cronotermostato y una sonda externa Ferroli. Panel de mandos con pantalla digital. Permite comprobar datos como la presión del circuito, la temperatura de calefacción y de agua caliente (si hay instalado un interacumulador externo) o posibles bloqueos de caldera.
