# Grupo térmico a gasóleo LOW NOx acero, modelo SILENT D eco 30 COND UNIT, referencia 1E3010302 de Ferroli. Potencia: 28Kw

- Propiedad del archivo: CONSTRUNARIO
- Formato: FIEBDC-3/2012
- Programa: Construnario Versión 3.51
- Fecha de los precios: 27/01/2023
- Divisa: EUR

**1E3010302** Grupo térmico a gasóleo LOW NOx acero, modelo SILENT D eco 30 COND UNIT, referencia 1E3010302 de Ferroli. Potencia: 28Kw
Gama disponible en 30 kW de potencia. Con bomba de circulación y vaso de expansión incorporado. Alta eficiencia energética: bajo consumo (hasta un 15% de ahorro). Incluye una bomba de alta eficiencia. Menos emisiones de CO2 y NOx (bajo NOx), lo que la convierten en una caldera ecológica no contaminante. Caldera de clase A según la normativa ErP. Gama digital. Posibilidad de conexión con la gama de interacumuladores Ferroli para una alta producción de agua caliente conT 30°C: 14,3 l/min. Existen posibilidades amplias de regulación incorporando elementos a la caldera de gasoil de condensación de bajas emisiones Ferroli Silent D eco 30 Cond UNIT Low NOx. Con la conexión de un cronotermostato y una sonda externa Ferroli se consiguen ahorros de hasta un 15% adicionales. Consulta de información en el panel de mandos con pantalla digital: presión del circuito, temperatura de calefacción y agua caliente (si está instalado el interacumulador externo) y posibles bloqueos de caldera, entre otras indicaciones.
