# Grupo térmico digital de acero a gasóleo de condensación real modelo Silent D condensación 30 SI UNIT, referencia 1E3020302 de Ferroli. Sin recuperador de calor

- Propiedad del archivo: CONSTRUNARIO
- Formato: FIEBDC-3/2012
- Programa: Construnario Versión 3.51
- Fecha de los precios: 27/01/2023
- Divisa: EUR

**1E3020302** u Grupo térmico digital de acero a gasóleo de condensación real modelo Silent D condensación 30 SI UNIT, referencia 1E3020302 de Ferroli. Sin recuperador de calor
• Alta eficiencia energética: BAJO CONSUMO (15% ahorro). • Incorpora Bomba de Alta Eficiencia clase A. • Caldera ecológica no contaminante: menor emisión de CO2 y NOx. • Caldera clase A, tanto en calefacción como A.C.S., y perfil de carga XL, según normativa ErP. • Gama digital: mayor precisión y mejor control. • Producción de A.C.S. mediante serpentín interior de acero inoxidable: FUNCIÓN CONFORT. • Gama disponible en 30 kW. • Con bomba de circulación y vaso de expansión incorporado. Gran producción de Agua Caliente Sanitaria: Producción A.C.S. con ?T 30°C: 14,3 l/min PANEL DE MANDOS CON DISPLAY DIGITAL. AMPLIA INFORMACIÓN • Presión del circuito. • Tª de calefacción y A.C.S. • Indicación de posibles bloqueos de caldera, etc. AMPLIAS POSIBILIDADES DE INCORPORAR ELEMENTOS DE REGULACIÓN: Ahorros de hasta un 15% adicionales al incorporar la conexión de un Cronocomando y Sonda Externa Ferroli.
