# Grupo térmico a gasóleo LOW NOx acero, modelo SILENT D eco 30 K 100 UNIT, referencia 1E3040252 de Ferroli. Potencia: 25Kw

- Propiedad del archivo: CONSTRUNARIO
- Formato: FIEBDC-3/2012
- Programa: Construnario Versión 3.51
- Fecha de los precios: 27/01/2023
- Divisa: EUR

**1E3040252** Grupo térmico a gasóleo LOW NOx acero, modelo SILENT D eco 30 K 100 UNIT, referencia 1E3040252 de Ferroli. Potencia: 25Kw
Gama disponible en 25 kW. Clase B en calefacción y agua caliente con perfil de carga XL. Gran producción de agua caliente al incorporar un acumulador vitrificado de 100 litros. La caldera de gasoil con acumulador de 100 litros Ferroli Silent D eco 30 K 100 UNIT Low NOx produce 234 l/10 min. El tratamiento vitrificado se emplea para evitar la aparición de hongos, bacterias y corrosión. Alta eficiencia energética: bajas emisiones contaminantes y mínimo consumo. Vaso de expansión y válvula de seguridad para calefacción y agua caliente. Incorpora dos circuladores: uno para calefacción y otro para agua caliente. Panel de mandos con pantalla digital que permite consultar mucha información: presión del circuito, temperatura de calefacción y agua caliente (si hay instalado un interacumulador externo) e indicación de posibles bloqueos de la caldera, entre otros datos. Posibilidad de ahorros adicionales del 5% al conectar un cronotermostato con o sin hilos Ferroli. Las opciones para incorporar dispositivos de regulación son amplias.
