# Grupo térmico a gasóleo LOW NOx acero, modelo SILENT D eco 30 UNIT, referencia 1E3050252 de Ferroli. Potencia: 25Kw

- Propiedad del archivo: CONSTRUNARIO
- Formato: FIEBDC-3/2012
- Programa: Construnario Versión 3.51
- Fecha de los precios: 27/01/2023
- Divisa: EUR

**1E3050252** Grupo térmico a gasóleo LOW NOx acero, modelo SILENT D eco 30 UNIT, referencia 1E3050252 de Ferroli. Potencia: 25Kw
Gama disponible en 25 kW de potencia. Clase B en calefacción. Mínimo consumo y bajas emisiones contaminantes, por lo que presenta una alta eficiencia energética. Con bomba de circulación y vaso de expansión incorporado. Panel de mandos con pantalla digital. Incluye hidrómetro, selector de temperatura de calefacción y ON/OFF, selector de temperatura de agua caliente y pantalla digital con múltiple información sobre temperatura, bloqueo y modo de funcionamiento. Ahorros del 5% adicionales al incorporar a la caldera de gasoil digital Ferroli Silent D Eco 30 UNIT Low NOx la conexión de un cronotermostato con o sin hilos Ferroli. Hay grandes posibilidades de añadir dispositivos de regulación.
