# Grupo térmico gasóleo LOW Nox, modelo SILENT D eco 30 SI UNIT + wifi, referencia 1E3130252 de Ferroli. Potencia: 25 kW

- Propiedad del archivo: CONSTRUNARIO
- Formato: FIEBDC-3/2012
- Programa: Construnario Versión 3.51
- Fecha de los precios: 27/01/2023
- Divisa: EUR

**1E3130252** u Grupo térmico gasóleo LOW Nox, modelo SILENT D eco 30 SI UNIT + wifi, referencia 1E3130252 de Ferroli. Potencia: 25 kW
Gama disponible en 25 kW de potencia. Clase B en calefacción y agua caliente con perfil de carga XL. Alta eficiencia energética gracias a su mínimo consumo y a sus bajas emisiones contaminantes. Obtención de agua caliente mediante serpentín interior de acero inoxidable: función confort. Con bomba de circulación y vaso de expansión incorporado. Gran producción de agua caliente sanitaria con ?T 30°C: 14,3 l/min. Panel de mandos con pantalla digital que incluye: hidrómetro, selector de temperatura de calefacción y ON/OFF, selector de temperatura de agua caliente y pantalla con múltiple información (como la temperatura, el bloqueo o el modo de funcionamiento). Ahorros del 5% adicionales al conectar un cronotermostato con o sin hilos Ferroli a la caldera de gasoil para agua caliente y calefacción Ferroli Silent D eco 30 SI UNIT Low NOx. Las posibilidades de incorporar elementos de regulación son amplias.
