# Grupo térmico gasóleo LOW NOx , modelo Atlas D eco 30 SI UNIT + connect smart wifi, referencia 1E4130252 de Ferroli. Potencia: 25 kW

- Propiedad del archivo: CONSTRUNARIO
- Formato: FIEBDC-3/2012
- Programa: Construnario Versión 3.51
- Fecha de los precios: 27/01/2023
- Divisa: EUR

**1E4130252** t Grupo térmico gasóleo LOW NOx , modelo Atlas D eco 30 SI UNIT + connect smart wifi, referencia 1E4130252 de Ferroli. Potencia: 25 kW
Gama disponible en 25 y 37 kW de potencia. Dispone de intercambiador de placas y válvula de 3 vías con prioridad en agua caliente. Incorpora un quemador de gasóleo Ferroli SUN G. Panel de mandos digital que informa sobre posibles bloqueos de la caldera de gasoil silenciosa Ferroli Atlas D eco SI UNIT Low NOx, la presión del circuito y la temperatura de calefacción y de agua caliente, entre otros datos.
