# Terminal gases quemados FORCE W 100 mm, referencia 1KWMA29K de Ferroli

- Propiedad del archivo: CONSTRUNARIO
- Formato: FIEBDC-3/2012
- Programa: Construnario VersiĆ³n 3.51
- Fecha de los precios: 27/01/2023
- Divisa: EUR

| Código | Ud | Descripción |
|---|---|---|
| 1KWMA29K | u | Terminal gases quemados FORCE W 100 mm, referencia 1KWMA29K de Ferroli |
