# Radiador eléctrico seco Napoli 1800, referencia 20G100189 de Ferroli. 1800 W

- Propiedad del archivo: CONSTRUNARIO
- Formato: FIEBDC-3/2012
- Programa: Construnario Versión 3.51
- Fecha de los precios: 27/01/2023
- Divisa: EUR

**20G100189** u Radiador eléctrico seco Napoli 1800, referencia 20G100189 de Ferroli. 1800 W
- Calentamiento por resistencia aleteada: Sin necesidad de líquidos en su interior. Ausencia total de fugas. Adaptación inmediata a las necesidades térmicas del usuario. - Cronotermostato de programación horaria de funcionamiento. Permite programar los periodos del aparato, adecuándose a las necesidades del usuario, consiguiendo de esta forma el máximo confort con el mínimo gasto. - Control de regulación PID (Con sistema de corte TRIAC): Estos sistemas permiten una mayor rapidez y precisión en la respuesta térmica, consiguiendo una perfecta estabilidad de la temperatura ambiente y un ajustado consumo. - Función ventanas abiertas: El emisor se desconecta automáticamente cuando detecta una bajada de temperatura de 4ºC en 20 minutos. - Control de puesta en marcha adaptable: Mediante esta función el emisor se pone en marcha con la suficiente antelación para conseguir la temperatura programada a la hora prevista. - Función forzado o ausencia: Se adapta a los imprevistos volviendo de forma automática al modo programado. - Batería para Backup por desconexiones eléctricas con 10 años de duración: Ideal para segundas residencias en zonas donde existen problemas de cortes de tensión. - Función Easy: Permite deshabilitar todas las funciones, excepto apagado/encendido y subir y bajar temperatura. Código EAN: 8430709515949
