# Radiador de baja temperatura con sistema HE, modelo Varese LP 800 HE referencia 290308009 de Ferroli. Medidas: 879 x 350 mm

- Propiedad del archivo: CONSTRUNARIO
- Formato: FIEBDC-3/2012
- Programa: Construnario Versión 3.51
- Fecha de los precios: 27/01/2023
- Divisa: EUR

**290308009** u Radiador de baja temperatura con sistema HE, modelo Varese LP 800 HE referencia 290308009 de Ferroli. Medidas: 879 x 350 mm
Especialmente indicado para calefacción de baja temperatura. Alta durabilidad. Cuenta con ventiladores brushless (sin escobillas) con doble cojinete de bola, suspendido de 4 Silent Blocks por unidad. Esto supone un nulo rozamiento, gran durabilidad y mínimo consumo eléctrico (modelos Varese HE). 4 modos de funcionamiento: automático, Eco, Confort y Boost (máxima emisión). Intercambiador de calor de alto rendimiento: compuesto de tubo de cobre, recubierto de finas aletas que optimizan el paso del aire y aumentan el flujo de calor. Standby automático cuando detecta que se ha alcanzado la temperatura de consigna. Máxima seguridad antiquemaduras: la superficie del radiador de baja temperatura Ferroli Varese no quema al entrar en contacto con ella. Por eso está indicado para espacios donde haya niños pequeños. Control electrónico para calefacción Modulación automática de la potencia en función de la temperatura ambiente y de consigna. Detección de la temperatura ambiente. El radiador de baja temperatura Varese pone los ventiladores en marcha para conseguir la temperatura de consigna de la forma más rápida y con el menor ruido posible. Menor temperatura del aire calentado, que no reseca el ambiente y proporciona una mayor sensación de confort.
