# Emisor térmico eléctrico digital programable, modelo Rimini DP 150, referencia 298009159 de Ferroli. Potencia: 1500W

- Propiedad del archivo: CONSTRUNARIO
- Formato: FIEBDC-3/2012
- Programa: Construnario Versión 3.51
- Fecha de los precios: 27/01/2023
- Divisa: EUR

**298009159** u Emisor térmico eléctrico digital programable, modelo Rimini DP 150, referencia 298009159 de Ferroli. Potencia: 1500W
Teclado táctil capacitivo Altamente visible y de gran sensibilidad, que permite un manejo rápido y seguro. En un teclado capacitivo no es necesario presionar, sino que basta con deslizar el dedo. Es posible bloquear el teclado. Gran pantalla TFT Aporta una inmejorable calidad de imagen y permite una clara y perfecta visualización de las funciones del aparato al no aparecer todos los iconos de las funciones simultaneamente. Una pantalla TFT es más nítida y brillante y se actualiza más rápidamente que una LCD común. Permite ver la temperatura ambiente y la seleccionada. Retroilumiación evanescente Permite verificar a distancia que el radiador eléctrico Ferroli Rimini DP está calentando. Es posible desactivar esta función de manera voluntaria. Prestaciones Calentamiento por fluido caloportador Permite una distribución del calor rápida y uniforme en toda la superficie del radiador y que se mantenga durante más tiempo en el emisor. Cronotermostato de programación horaria de funcionamiento Permite programar los periodos del radiador eléctrico Rimini DP, adecuándose a tus necesidades. Así obtienes el máximo confort con el mínimo gasto. Control de regulación PID (con sistema de corte TRIAC o Triodo Para Corriente Alterna) Estos sistemas permiten el máximo ahorro energético gracias a una mayor rapidez y precisión en la respuesta térmica. De este modo consigues una perfecta estabilidad de la temperatura ambiente y un consumo ajustado. Función ventanas abiertas El emisor se desconecta automáticamente cuando detecta una bajada de temperatura de 4 ºC en 20 minutos. Control de puesta en marcha adaptable Consigue la temperatura deseada a la hora precisa. Función forzado o ausencia Se adapta a los imprevistos volviendo de forma automática al modo programado. Máximo confort a través de sus 4 modos de funcionamiento Confort Permite seleccionar la temperatura ambiente a la que quieres que esté la habitación (lo recomendable es entre 20 y 21ºC). Economía Permite reducir entre 0,5 ºC y 4,5 ºC la temperatura de confort seleccionada. Es aconsejable durante ausencias cortas o por las noches. Antihielo Impide los problemas de congelación cuando las temperaturas son muy bajas y en periodos prolongados. El emisor se pone en marcha cuando la temperatura descienda a 7ºC. Programación Posibilidad de programar las 24 horas del día el radiador eléctrico Ferroli Rimini DP, en intervalos de media hora, los 7 días de la semana en tres modos de funcionamiento diferentes: Confort, Economía y Antihielo. Código EAN: 8430709504890
