# Emisor eléctrico inverter Smart Wifi, referencia 299203059 de la serie Neo deFerroli. Potencia: 500W

- Propiedad del archivo: CONSTRUNARIO
- Formato: FIEBDC-3/2012
- Programa: Construnario Versión 3.51
- Fecha de los precios: 27/01/2023
- Divisa: EUR

**299203059** u Emisor eléctrico inverter Smart Wifi, referencia 299203059 de la serie Neo deFerroli. Potencia: 500W
• Sistema de control y gestión INVERTER. Control de regulación PID (con sistema de corte TRIAC): Estos sistemas permiten un ahorro energético de hasta el 30% gracias a una mayor rapidez y precisión en la respuesta térmica. De este modo consigues una perfecta estabilidad de la temperatura ambiente y un consumo ajustado. • Posibilidad de control vía WIFI. • Fácil emparejamiento mediante código QR, evitando posibles errores de conexión. • Información estimada del consumo del aparato a través de APP en W y € por periodos (diario/semanal/mensual/total). • Calentamiento por fluido caloportador: Permite una distribución del calor rápida y uniforme en toda la superficie del radiador y que se mantenga durante más tiempo en el emisor. • Cronotermostato de programación horaria de funcionamiento: Permite programar los periodos del radiador. Máximo confort. • 4 modos de funcionamiento para conseguir la máxima eficiencia y el mayor control: CONFORT / ECONOMÍA / ANTIHIELO /PROGRAMACIÓN. • Función Smart: - Función ventanas abiertas: El emisor se desconecta automáticamente cuando detecta una bajada de temperatura de 4º C en 20 minutos. - Control de puesta en marcha adaptable: Consigue la temperatura deseada a la hora precisa. - Función forzado o ausencia: Se adapta a los imprevistos volviendo de forma automática al modo programado. - Función antihielo: El radiador se enciende cuando la temperatura de la habitación desciende por debajo de 7ºC. - Retroalimentación evanescente: Permite verificar a distancia que el radiador está encendido.
