# Bandeja de instalaciĆ³n horizontal VMG-60, referencia 2C0216XF de Ferroli

- Propiedad del archivo: CONSTRUNARIO
- Formato: FIEBDC-3/2012
- Programa: Construnario VersiĆ³n 3.51
- Fecha de los precios: 27/01/2023
- Divisa: EUR

| Código | Ud | Descripción |
|---|---|---|
| 2C0216XF | u | Bandeja de instalaciĆ³n horizontal VMG-60, referencia 2C0216XF de Ferroli |
