# Fancoil de fondo reducido

- Propiedad del archivo: CONSTRUNARIO
- Formato: FIEBDC-3/2012
- Programa: Construnario Versión 3.51
- Fecha de los precios: 27/01/2023
- Divisa: EUR

**2C027C5F** u Fancoil de fondo reducido, modelo JOLLY PLUS 2 VN 60, referencia 2C027C5F de Ferroli. Potencia frigorífica: 2,650 kW. Para instalación vertical u horizontal. Sin carcasa, para instalación oculta del equipo
Fancoil Ferroli de fondo reducido (solo 131 mm) con mueble o sin mueble, para instalación vertical u horizontal. Es un emisor térmico combinable con equipos de aerotermia para instalaciones de calefacción y refrigeración. Cuenta con ventilador tangencial y motor brushless (sin escobillas) de elevada eficiencia. Está disponible en 4 tamaños, de 0,83 kW a 3,34 kW. Disponible en tres versiones: VM-F: con carcasa y apertura automática de la sección de aspiración. VM-G: con carcasa y rejilla de aspiración fija. VN: sin carcasa, para instalación oculta del equipo.
