# Módulo TC-R plus, referencia 2C0A75YF de Ferroli

- Propiedad del archivo: CONSTRUNARIO
- Formato: FIEBDC-3/2012
- Programa: Construnario Versión 3.51
- Fecha de los precios: 27/01/2023
- Divisa: EUR

**2C0A75YF** u Módulo TC-R plus, referencia 2C0A75YF de Ferroli
Control de pared remoro para funcionamiento a velocidad variable modulante. Se debe instalar junto con el módulo de mueble CC-R Plus.
