# Termostato con display para instalación a bordo del fancoil, referencia TE FC 3V de Ferroli

- Propiedad del archivo: CONSTRUNARIO
- Formato: FIEBDC-3/2012
- Programa: Construnario Versión 3.51
- Fecha de los precios: 27/01/2023
- Divisa: EUR

**2CO9A3L0** u Termostato con display para instalación a bordo del fancoil, referencia TE FC 3V de Ferroli
Termostato con display para instalación a bordo del fancoil. Permite: 1. Conectar / desconectar la unidad 2. Seleccionar el modo de funcionamiento Calor-Frío 3. Ver la temperatura ambiente y configurar el punto de ajuste 4. Seleccionar la velocidad del ventilador 5. Establecer un encendido-apagado programado 6. Establecer el funcionamiento en modo ECO 7. Conectar la unidad a red Modbus para gestion en sistema BMS 8. Disponible señal on-off remota para generador (enfriadora, caldera) mediante contacto seco 1A/230Vac
