# Módulo de control centralizado, referencia 2CO9A3N0 de Ferroli

- Propiedad del archivo: CONSTRUNARIO
- Formato: FIEBDC-3/2012
- Programa: Construnario Versión 3.51
- Fecha de los precios: 27/01/2023
- Divisa: EUR

**2CO9A3N0** u Módulo de control centralizado, referencia 2CO9A3N0 de Ferroli
Módulo control centralizado: permite conectar hasta 16 fancoils en una red en serie que se controlará como un solo grupo con un solo termostato TE / TER
