# Control centralizado montado en la pared, referencia 2CO9A3Q0 de Ferroli

- Propiedad del archivo: CONSTRUNARIO
- Formato: FIEBDC-3/2012
- Programa: Construnario Versión 3.51
- Fecha de los precios: 27/01/2023
- Divisa: EUR

**2CO9A3Q0** u Control centralizado montado en la pared, referencia 2CO9A3Q0 de Ferroli
Control centralizado montado en la pared: permite conectar hasta 64 fancoils en una red en serie y permite, en grupo o individualmente para todos los fancoils conectados, las siguientes funciones: 1. Conectar / desconectar las unidades 2. Seleccionar el modo de funcionamiento Calor-Frío 3. Ver la temperatura ambiente y configurar el punto de ajuste 4. Seleccionar la velocidad del ventilador 5. Programación semanal
