# Soportes de pie, referencia 2CO9A3R0 de Ferroli

- Propiedad del archivo: CONSTRUNARIO
- Formato: FIEBDC-3/2012
- Programa: Construnario VersiĆ³n 3.51
- Fecha de los precios: 27/01/2023
- Divisa: EUR

**2CO9A3R0** u Soportes de pie, referencia 2CO9A3R0 de Ferroli
Soportes de Pie: necesarios si la unidad se coloca apoyada en el suelo
