# Batería auxiliar un rango, referencia BAT 1R FC 350-500 de Ferroli

- Propiedad del archivo: CONSTRUNARIO
- Formato: FIEBDC-3/2012
- Programa: Construnario Versión 3.51
- Fecha de los precios: 27/01/2023
- Divisa: EUR

| Código | Ud | Descripción |
|---|---|---|
| 2CO9A3U0 | u | Batería auxiliar un rango, referencia BAT 1R FC 350-500 de Ferroli |
