# Kit Bandeja recogida condensados, referencia 2CO9A3X0 de Ferroli

- Propiedad del archivo: CONSTRUNARIO
- Formato: FIEBDC-3/2012
- Programa: Construnario Versión 3.51
- Fecha de los precios: 27/01/2023
- Divisa: EUR

**2CO9A3X0** u Kit Bandeja recogida condensados, referencia 2CO9A3X0 de Ferroli
Kit Bandeja recogida condensados, para la instalación del kit de válvula de 3 vías
