# Bomba de calor aire-agua con acumulador integrado, referencia 2COBA03F de la serie EGEA HT de Ferroli. Para producción de agua caliente sanitaria. Pie. 260 litros

- Propiedad del archivo: CONSTRUNARIO
- Formato: FIEBDC-3/2012
- Programa: Construnario Versión 3.51
- Fecha de los precios: 27/01/2023
- Divisa: EUR

**2COBA03F** u Bomba de calor aire-agua con acumulador integrado, referencia 2COBA03F de la serie EGEA HT de Ferroli. Para producción de agua caliente sanitaria. Pie. 260 litros
• Bomba de calor aire-agua con acumulador integrado para producción de agua caliente sanitaria. • Sistema de desescarche pasivo, que permite trabajar al equipo con temperaturas de aire de hasta 4ºC sin apoyo eléctrico. • Instalación de pie. • Refrigerante ecológico R134a de bajo impacto ambiental. • Posibilidad de conducir la entrada y la salida de aire. • Resistencia eléctrica de apoyo incluida de serie. • Panel de control integrado en el equipo intuitivo y sencillo. • Conexión WIFI incluida de serie. Control remoto mediante APP en el teléfono móvil. • Producción de agua caliente hasta 62ºC sólo con bomba de calor. • Intercambiador (condensador) exterior al depósito. • Doble ánodo de Magnesio para proteccíon corrosión, de serie. • Control con programa Antilegionela. • Preparado para integrarse con Energía Solar Fotovoltaica. • Modos de funcionamiento: ECO - Automatico - Boost - Eléctrico. Opción OFF PEAK (para programar las horas de producción del equipo en las horas de menor coste eléctrico). • Control con programación horaria y semanal.
