# Resistencia 4,5 kW (BH45B/R), referencia 2CP000MF de Ferroli

- Propiedad del archivo: CONSTRUNARIO
- Formato: FIEBDC-3/2012
- Programa: Construnario Versión 3.51
- Fecha de los precios: 27/01/2023
- Divisa: EUR

**2CP000MF** u Resistencia 4,5 kW (BH45B/R), referencia 2CP000MF de Ferroli
16 trifásica
