# Sonda temperatura 10 m, referencia 2CP000NF de Ferroli

- Propiedad del archivo: CONSTRUNARIO
- Formato: FIEBDC-3/2012
- Programa: Construnario VersiĆ³n 3.51
- Fecha de los precios: 27/01/2023
- Divisa: EUR

**2CP000NF** u Sonda temperatura 10 m, referencia 2CP000NF de Ferroli
Para bombas de calor monobloc inverter
