# Antivibratorios de goma, referencia 2CP000TF de Ferroli

- Propiedad del archivo: CONSTRUNARIO
- Formato: FIEBDC-3/2012
- Programa: Construnario VersiĆ³n 3.51
- Fecha de los precios: 27/01/2023
- Divisa: EUR

**2CP000TF** Antivibratorios de goma, referencia 2CP000TF de Ferroli
Son necesarios para la correcta instalaciĆ³n del equipo en el suelo
