# Caldera de combustible líquido y gas fabricada en hierro fundido, modelo GN2 N 13, referencia 344600131 de Ferroli. Potencia: 234 kW

- Propiedad del archivo: CONSTRUNARIO
- Formato: FIEBDC-3/2012
- Programa: Construnario Versión 3.51
- Fecha de los precios: 27/01/2023
- Divisa: EUR

**344600131** u Caldera de combustible líquido y gas fabricada en hierro fundido, modelo GN2 N 13, referencia 344600131 de Ferroli. Potencia: 234 kW
Posibilidad de suministro de la caldera de gas y gasoil GN2 N desmontada: solución óptima para reposición de salas de calderas. Consultar códigos y precios. Posibilidad de trabajar con gas o gasoil mediante el quemador apropiado. Dispone de un termostato de regulación. Incorpora un termostato de seguridad con rearme manual. Incluye un termohidrómetro. Cuenta con un interruptor general. Caldera robusta y fiable de altas prestaciones. Facilidad de uso y mantenimiento.
