# Caldera de combustible líquido y gas desmontada y de hierro fundido, modelo GN 4 N 10/360, referencia 358603601 de Ferroli. Potencia: 360kW

- Propiedad del archivo: CONSTRUNARIO
- Formato: FIEBDC-3/2012
- Programa: Construnario Versión 3.51
- Fecha de los precios: 27/01/2023
- Divisa: EUR

**358603601** u Caldera de combustible líquido y gas desmontada y de hierro fundido, modelo GN 4 N 10/360, referencia 358603601 de Ferroli. Potencia: 360kW
Gama de 4 modelos con potencias desde 200 hasta 650 kW. Posibilidad de trabajar con gas o gasoil mediante un quemador apropiado. Se suministra desmontada y equipada con: termostato de regulación de 2 etapas, termostato de seguridad, termómetro e interruptor general. Caldera robusta y fiable de altas prestaciones. Facilidad de uso y mantenimiento. Suministro en 4 bultos: envolventes exteriores, panel portainstrumentos, grupos de elementos desmontados y kit de accesorios. Montaje: opcionalmente, nuestro S.A.T podrá realizar el montaje de la caldera de gas y gasoil desmontada GN4 N, facturando a los precios netos que aparecen en la tarifa de precios actual, según el modelo. Es imprescindible instalar la caldera montada sobre una base de hormigón. Consultar instrucciones técnicas.
