# Grupo térmico gasóleo LOW Nox, modelo ATLAS D LN 37 F hierro fundido, referencia 382100372 de Ferroli. Potencia: 37Kw

- Propiedad del archivo: CONSTRUNARIO
- Formato: FIEBDC-3/2012
- Programa: Construnario Versión 3.51
- Fecha de los precios: 27/01/2023
- Divisa: EUR

**382100372** u Grupo térmico gasóleo LOW Nox, modelo ATLAS D LN 37 F hierro fundido, referencia 382100372 de Ferroli. Potencia: 37Kw
Grupo térmico digital compuesto de caldera Atlas y quemador Sun G6 o G10. • Gama disponible con potencias de 25, 37, 50, 63 y 75 kW. • Clase de eficiencia energética B para calefacción según ErP.
