# Mando remoto cable, referencia 3TD14550 de Ferroli

- Propiedad del archivo: CONSTRUNARIO
- Formato: FIEBDC-3/2012
- Programa: Construnario VersiĆ³n 3.51
- Fecha de los precios: 27/01/2023
- Divisa: EUR

**3TD14550** u Mando remoto cable, referencia 3TD14550 de Ferroli
Para bombas de calor monobloc inverter
