# Fancoil de pared con válvula de 3 vías incorporada. modelo VTP 15, referencia 4A6170139 de Ferroli. CC (kW): 1,3 HC (kW): 1,6

- Propiedad del archivo: CONSTRUNARIO
- Formato: FIEBDC-3/2012
- Programa: Construnario Versión 3.51
- Fecha de los precios: 27/01/2023
- Divisa: EUR

**4A6170139** u Fancoil de pared con válvula de 3 vías incorporada. modelo VTP 15, referencia 4A6170139 de Ferroli. CC (kW): 1,3 HC (kW): 1,6
Compatible con instalaciones de aerotermia para proporcionar calefacción y refrigeración. Válvula de 3 vías integrada en la unidad. Filtro de aire extraible y de fácil limpieza. Display digital en el panel frontal del fancoil mural Ferroli VTP. Ventilador tangencial con motor EC de bajo consumo. El ventilador tangencial presenta un nivel sonoro muy reducido. El motor EC tiene una alta eficiencia energética y no se calienta, por lo que su vida útil es mayor. Posibilidad de control de hasta 32 unidades con el mando de la unidad, según la lógica de maestro-esclavo, a través del mando infrarrojo o de pared. Mando por infrarrojo o de pared con diversas funciones.
