# Fancoil para falso techo, modelo Mercury 2 31 HC SP 6 DX, referencia 4B2460319 de Ferroli. Potencia frigorífica (kW): 11,1. Potencia calorífica (kW): 13,8

- Propiedad del archivo: CONSTRUNARIO
- Formato: FIEBDC-3/2012
- Programa: Construnario Versión 3.51
- Fecha de los precios: 27/01/2023
- Divisa: EUR

**4B2460319** u Fancoil para falso techo, modelo Mercury 2 31 HC SP 6 DX, referencia 4B2460319 de Ferroli. Potencia frigorífica (kW): 11,1. Potencia calorífica (kW): 13,8
Emisor térmico para producción de calefacción y refrigeración. Disponible en configuración horizontal o vertical. Presión estática disponible nominal 60-70 Pa. Disponible en 10 modelos según su potencia frigorífica, de 4 a 27 kW. Filtro de aire extraible y de fácil limpieza. Se trata de un accesorio. Conexiones hidráulicas de serie situadas a la derecha (visto de frente el equipo). Amplia gama de accesorios de limpieza. El fancoil para falso techo Ferroli Mercury 2 se suministra sin dispositivo de control. Consultar las páginas 104-105 de la tarifa de climatización para añadir el control Avant.
