# Bomba de calor split inverter, modelo Omnia H 10 referencia 4B2970109 de Ferroli. CC (kW): 10,5 - HC (kW): 10

- Propiedad del archivo: CONSTRUNARIO
- Formato: FIEBDC-3/2012
- Programa: Construnario Versión 3.51
- Fecha de los precios: 27/01/2023
- Divisa: EUR

**4B2970109** u Bomba de calor split inverter, modelo Omnia H 10 referencia 4B2970109 de Ferroli. CC (kW): 10,5 - HC (kW): 10
La bomba de calor aerotérmica partida (bibloc) Ferroli de aire-agua Omnia H está diseñada para calefacción, refrigeración y agua caliente mediante el accionamiento de una válvula de 3 vías. El equipo consiste en una Unidad Externa Inverter y una Unidad Interna, con o sin resistencia eléctrica de apoyo. En ambos casos, la Unidad Interna incorpora de serie una válvula de 3 vías para la producción de agua caliente a través de un interacumulador externo.
