# Quemador para caldera de biomasa (pellets o leña), modelo Sun P 12, referencia 550100127 de Ferroli. Potencia de hasta 55 kW

- Propiedad del archivo: CONSTRUNARIO
- Formato: FIEBDC-3/2012
- Programa: Construnario Versión 3.51
- Fecha de los precios: 27/01/2023
- Divisa: EUR

**550000127** u Quemador para caldera de biomasa (pellets o leña), modelo Sun P 12, referencia 550100127 de Ferroli. Potencia de hasta 55 kW
• Especialmente indicados para trabajar en combinación con calderas de leña o pellet. • Equipados con display digital de control y programador horario. • Modulante con 5 escalones de potencia. • Con tarjeta electrónica de control: – Con display digital – Control de la temperatura de trabajo – Señalización de posibles bloqueos – Programador horario de funcionamiento • Equipados con termostato de seguridad, para evitar retornos de llama al acumulador de pellet • Encendido mediante resistencia eléctrica y control de llama mediante fotoresistencia Potencia Quemadores: - SUN P7: hasta 34,1 kW - SUN P12: hasta 55 kW Código EAN: 8028693758574
