# Caldera de gas de condensación mural, modelo FORCE W 150 glp, referencia 674101503 de Ferroli. 150 kW. GLP

- Propiedad del archivo: CONSTRUNARIO
- Formato: FIEBDC-3/2012
- Programa: Construnario Versión 3.51
- Fecha de los precios: 27/01/2023
- Divisa: EUR

**674101503** u Caldera de gas de condensación mural, modelo FORCE W 150 glp, referencia 674101503 de Ferroli. 150 kW. GLP
? Módulo térmico de condensación de alta potencia, diseñado para su instalación independiente o en cascada de hasta 600 kW. ? Accesorios hidráulicos, de gas y de salida de gases de combustión para instalación en cascada, con 2, 3 y 4 módulos. ? Intercambiador de calor con elementos premontados de aleación de aluminio-silicio diseñados para lograr la mayor eficiencia en el intercambio térmico y perdidas de carga mínimas en el circuito de agua. ? Completa unidad de combustión con premezcla y quemador de microllama con fibra metálica con muy bajas emisiones (Clase 6 según EN 15502-1). Los módulos pueden funcionar con Metano y GLP. ? Sistemas de protección del generador: * Sistema de doble sensor (ida y retorno) para operación con una ?T constante (ajustable de 0 a 60 °C). * Sensor de protección de sobretemperatura del¡ intercambiador calibrada a 95 °C. * Sensor de seguridad en salida de gases. * Interruptor de presión de agua con un umbral mínimo de 0,8 bar. ? Kit hidráulico (suministrado como accesorio) con llave de cierre tanto en ida como en retorno de instalación. ? Dos circuladores como accesorio, estandar y de alta potencia disponible. ? Gestión del sistema de cascada con sistema Maestro / Esclavo autoconfigurante y opción de ajustar la secuencia de encendido/apagado de calderas. ? Electrónica en el panel de la máquina para gestionar un sistema con dos zonas directas y una acumulación de ACS o sistemas con temperaturas diferenciadas (directa y mezclada) en combinación con la unidad de control de temperatura FZ4 B. ? Generador con Rango Nominal certificado para ajustar la potencia generada a las necesidades del sistema, con lo que se incrementa la eficiencia y se preserva la mecánica de la máquina. ? Los módulos se pueden controlar y operar remotamente: * Ajuste de potencia o temperatura con señal 0 - 10 V. * Señal de alarma con bloqueo por seguridad y para reiniciar la operación. * Protocolos de comunicaciones Opentherm (OT) y Modbus con parámetros ajustables.
