# Caldera de gas de condensación ultracompacta, modelo Bluehelix Tech S 45 H P, referencia 694000453 de Ferroli. Gas Propano

- Propiedad del archivo: CONSTRUNARIO
- Formato: FIEBDC-3/2012
- Programa: Construnario Versión 3.51
- Fecha de los precios: 27/01/2023
- Divisa: EUR

**694000453** u Caldera de gas de condensación ultracompacta, modelo Bluehelix Tech S 45 H P, referencia 694000453 de Ferroli. Gas Propano
Caldera de clase 5 bajo NOx: la caldera de gas de condensación ultracompacta Ferroli Bluehelix Tech S 45 H es una caldera ecológica no contaminante adaptada al actual Reglamento de Instalaciones Térmicas en los Edificios (RITE). Medidas muy reducidas. Sistema de antiheladas que activa la calefacción cuando la temperatura del agua de la instalación disminuye por debajo de 6 ºC. Mejora la eficiencia energética hasta A+: incorporando la conexión de un cronotermostato y una sonda externa Ferroli mejora la eficiencia y consigue ahorros del 15%. Panel de mandos digital: cuenta con display LCD, selector de regulación sanitario, selector ON-OF y modalidad confort, hidrómetro, selector de regulación de calefacción y reset/selector de verano-invierno.
