# Bluehelix máxima 28 C NP + Kit salida de gases estándar Ø 60/100, referencia 695H00284 de Ferroli

- Propiedad del archivo: CONSTRUNARIO
- Formato: FIEBDC-3/2012
- Programa: Construnario Versión 3.51
- Fecha de los precios: 27/01/2023
- Divisa: EUR

**695H00284** u Bluehelix máxima 28 C NP + Kit salida de gases estándar Ø 60/100, referencia 695H00284 de Ferroli
La línea exclusiva BLUEHELIX MAXIMA, disponible en los modelos 28C y 34C, remodela radicalmente el concepto estético ofrecido hasta el momento al usar cristal y unas revolucionarias formas curvas. Un entorno LED multicolor, justo en el centro, le permite reconocer el estado y los modos operativos de la caldera incluso a nivel cromático visual. La gran pantalla táctil a todo color de 7" incorporada en la superficie frontal del cristal templado negro permite al usuario una completa interacción remota con el producto. Diseñado para cumplir con los requisitos de un producto "robusto" en todos los sentidos: intercambiador de calor primario de gran caudal, intercambiador de calor secundario de ACS mejorado con 20 placas, circulador de gran altura manométrica, nuevo control electrónico. Todos estos elementos están diseñados para garantizar también una eficiencia y fiabilidad a largo plazo, y no solo, reemplazando los generadores viejos en sistemas especialmente.
