# Caldera mural de condensación a gas, modelo BlueHelix HiTechRRT 34C de Ferroli, Con Kit gases estandar y conexión WIFI

- Propiedad del archivo: CONSTRUNARIO
- Formato: FIEBDC-3/2012
- Programa: Construnario Versión 3.51
- Fecha de los precios: 27/01/2023
- Divisa: EUR

**695R00344** u Caldera mural de condensación a gas, modelo BlueHelix HiTechRRT 34C de Ferroli, Con Kit gases estandar y conexión WIFI
> Caldera con intercambiador principal de acero inoxidable de espesor reforzado, con pasos ampliados como garantía de la duración y del reducido mantenimiento, mantiene una alta eficiencia también en antiguas instalaciones con oxidaciones y suciedad >Clase A+ : gracias a la combinación con el mando remoto modulante CONNECT y a la lectura de la temperatura externa directamente desde Internet, alcanza el máximo de eficiencia energética A+ (escala de G a A+++) > Clase 6 NOx: ya acorde con lo previsto por el reglamento ErP del 26.09.2018 (emisiones NOx < 56mg/kWh) > MC2: Multi Combustion Control, nuevo sistema de combustión con tecnología patentada gas-adaptive derivada del mundo de la industria para mejorar la adaptación al uso al cambiar las condiciones de la red de gas (ej. fluctuaciones o presiones reducidas) > M.G.R: Metano Gpl Ready, mediante una sencilla configuración la caldera es capaz de trabajar tanto a metano como a glp sin necesidad de utilizar kits de conversión añadidos > Exclusivo sistema intercambiador-quemador con puerta dotada de refrigeración automática (sin aislantes): simplifica el mantenimiento y reduce su coste gracias a un menor número de piezas sujetas a deterioro. > Producción instantánea de agua caliente sanitaria con intercambiador sanitario de placas exclusivo. > Tomas hidráulicas cubiertas por la carcasa de la caldera > Amplia pantalla multifunción retroiluminada para una fácil y correcta configuración de los parámetros > By-pass de serie > Se adapta fácilmente a las condiciones de carga gracias al amplio intervalo de modulación que puede llegar hasta 1:10 (1:10 mod. 34 C, 1:9 mod. 28 C, 1:7 mod 24 C) > Especialmente adecuada para el funcionamiento en salida de gases que requieren caldera homologada para poder trabajar con salida de gases de 50 mm > S.P.H: Sistema de Protección de Humos La válvula de humos incluida de serie en la caldera facilita la conexión a sistemas de chimeneas en sobrepresión > Proyectada para simplificar y agilizar las operaciones normales de mantenimiento y limpieza > Preinstalación para sistemas solares: preparada para la producción de agua caliente sanitaria combinada con sistemas de paneles solares > Función ECO en el ámbito sanitario para incrementar el ahorro en el período de uso reducido de agua caliente. > Control de llama digital con tres intentos de encendido en caso de bloqueo del funcionamiento por no detección de la llama (solo para funcionamiento a metano) > Lugar de instalación: también para el exterior en un lugar parcialmente protegido hasta -5ºC de serie
