# Caldera de pie de hierro fundido, modelo Atlas D 75, referencia 698030754 de Ferroli. Potencia: 75 kW. Digital

- Propiedad del archivo: CONSTRUNARIO
- Formato: FIEBDC-3/2012
- Programa: Construnario Versión 3.51
- Fecha de los precios: 27/01/2023
- Divisa: EUR

**698030754** u Caldera de pie de hierro fundido, modelo Atlas D 75, referencia 698030754 de Ferroli. Potencia: 75 kW. Digital
Disponible en potencias desde 25 kW hasta 75 kW. Modelo de alta eficiencia energética. Caldera digital de clase B, según la normativa ErP. La caldera de gas y gasoil de pie Ferroli Atlas D ofrece la máxima versatilidad de instalación para la creación de grupos térmicos. Ofrece la posibilidad de trabajar con gas o gasoil mediante el quemador apropiado. Bomba y vaso de expansión en calefacción no incorporados. Caldera homologada como baja temperatura según la directiva 92/42 CEE. La temperatura mínima de retorno es mayor que 45 ºC. Panel de mandos con pantalla digital con información sobre la presión del circuito, la temperatura de calefacción y agua caliente y posibles bloqueos de caldera, entre otros parámetros.
