# Radiador moderno de aluminio de altísima emisión térmica, modelo Xian 600 N, referencia 739058014 de Ferroli. 14 elementos

- Propiedad del archivo: CONSTRUNARIO
- Formato: FIEBDC-3/2012
- Programa: Construnario Versión 3.51
- Fecha de los precios: 27/01/2023
- Divisa: EUR

**740058014_1** u Radiador moderno de aluminio de altísima emisión térmica, modelo Xian 600 N, referencia 739058014 de Ferroli. 14 elementos
Gama amplia de modelos para disfrutar de calefacción en tu vivienda. Ahorro de mano de obra y conservación hasta el momento de la entrega. Se suministra montado en baterías de 2 a 14 elementos (en función de las alturas). Además, se presenta protegido por una funda de plástico retráctil y con protectores laterales. Estanquidad total de la instalación gracias a la junta elástica que sirve de unión entre los elementos del radiador moderno de aluminio Ferroli Xian N. 10 años de garantía. Está fabricado en la planta de Ferroli en Burgos, con la tecnología más actualizada y un riguroso control de fabricación. Estética moderna, con un diseño superior abierto para un mejor reparto del calor. Los elementos del radiador moderno de aluminio Xian N están pintados de forma individual en color blanco RAL 9010. Presión máxima de ejercicio: 6 bar. No debe aislarse el radiador completamente de la instalación, salvo que esté equipado con una purga automática. No debe aislarse la instalación completa en el caso de instalaciones centralizadas si no existen elementos de seguridad. Especialmente indicado para trabajar en instalaciones de baja temperatura, con ?T 40 ºC. - Precio según elementos.
